# Muster-Leistungsbeschreibung
Leistungsbeschreibung (GAEB 90, DA81)
Währung: EUR

## TC Floor AS SR
Datum: 14.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Allgemeine VorbemerkungenDiffusionsfähige
Beschichtungen

Die verwendeten wasseremulgierbaren
Epoxydharzbindemittel sind nachweislich
physiologisch unbedenklich,
wasserdampfdiffusionsfähig und schwer entflammbar.

Die Systemkomponenten sind Bestandteil der AbZ
gemäß DIN EN 13813:2001-01 und sind somit geeignet
für Aufenthaltsräume gemäß LBO (z.B. Büros,
Verkaufsräume und öffentliche oder private
Einrichtungen). Weiterhin entsprechend sie in
weiten Teilen den Anforderungen OS 8 des DAStb.
(2001) bzw. DIN 1504 Teil 2.

Ebenso haben sich die Produkte in unabhängigen
Vergleichsuntersuchungen als unempfindlich
gegenüber Blasenbilung bei
delaminationsfördernden Bedingungen und
rückseitiger Hinterfeuchtung gezeigt
(Wasserlagerung bei osmose- bzw.
kapillardruckfördernden Bedingungen).

Bodenflächen unterliegen einem nutzungsbedingten
Verschleiß. Die Lebensdauer hängt dem entsprechend
im wesentlichen von der individuellen Nutzung ab.
Fließspachtelungen mit wasseremulgierbaren
Epoxydharzen weisen im Unterschied zu
Fließbeschichtungen mit lösemittelfreien
Epoxydharzen eine leichte Oberflächentextur auf.

Um den nutzungsbedingten Verschleiß zu reduzieren
und die Lebensdauer zu verlängern, sind
Bodenflächen einer Grund- und Unterhaltspflege zu
unterziehen.

Neben den Pflegemaßnahmen sind planerische
Maßnahmen empfehlenswert, um eine mechanische
Überbeanspruchung bzw. einen erhöhten Verschleiß
des Bodens zu vermeiden. Hierzu gehören
ausreichend große Schmutzrückhaltesysteme in
Eingangsbereichen sowie die Verwendung weicher
Kunststoff- oder Filzauflagen für Büromöbel und
Inventar.

Weitere Hinweise entnehmen Sie bitte den Remmers
Reinigungs- und Pflegehinweisen für
Bodenbeschichtungssysteme.

Die angegebenen Verarbeitungshinweise, Werkzeuge
und Verbrauchsangaben können nur als Empfehlung,
die auf eine langjährige Applikationserfahrung
beruhen, angenommen werden und müssen ggf. den
örtlichen Gegebenheiten angepasst werden.

*Hinweis*
Texthinweis BS 3000 AS

Die Versiegelungsoberfläche ist von Kohlefasern
geprägt und verarbeitungsbedingte
Kohlefasernbündelungen sind möglich. Schwach deckende
Farbtöne, wie z.B. gelb, rot oder orange, wirken
erfahrungsgemäß lasierend. Dadurch kann die schwarze
Querleitschicht durchscheinen.

*Hinweis*
Untergrund folgender dünnschichtiger
Aufbau

Bei dem dünnschichtigen, dem Untergrund folgenden
Systemaufbau können Spuren des Kugelstrahlens,
insbesondere in den Überlappungsbereichen nach der
Beschichtung sichtbar bleiben. Zur Erzielung einer
glatten Oberfläche ist eine
erforderlich.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Grundierung mit einem wässrigen, pigm. 2K EP Bindemittel (CC)**
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0004 Egalisieren mit einem gefüllten, wässrigen, 2K EP-Bindemittel (1 mm)**
*** Bedarfsposition ohne GB
Beschichten der vorbereiteten Flächen,
nach klebfreiem Erhärten der
vorangegangenen Schicht, mit einem
Fließspachtel bestehend aus 1 Gewichtsteil
Epoxy 4000 seidenglänzend, einem
wasseremulgierbaren, geruchsarmen,
pigmentierten, zweikomponentigen Epoxydharz
und bis zu 1,5 Gewichtsteile  Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Auf eine ausreichende Luftventilation
ist zu achten!

Verbrauch:
je mm Schichtstärke:
mind. 1,0 kg/m²  Epoxy BS 4000 <6320-6324>
ca. 1,0  kg/m²  SelectMix SBL DF <6751>
evtl. ca. bis zu 10 % Wasser (bezogen auf BM-Menge)
Einheit: m2

**00001.0005 Epoxy Conductive mit Erdungselementen und 2,5 % Remmers ADD 250**
Aufbringen einer leitfähigen
Zwischenschicht, nach klebfreiem
Erhärten der vorangegangenen Schicht
jedoch innerhalb von 48 Std., aus
Remmers Epoxy Conductive, einem
wasseremulgierbaren, lösemittelfreien,
gefüllten, elektrisch leitfähigen,
zweikomponentigen Epoxydharz unter
Zugabe von ca. 2,5 % Remmers ADD 250
Kunststoffgranulat. Das Material wird in
geeigneter Weise, z.B.
mit einem Farbroller der Fläche verteilt und
sofort im Anschluss sorgfältig nachgerollt.

Verbrauch:
ca. 0,18 - 0,20 kg/m² Remmers Epoxy Conductive
anteiliger Verbrauch:
max. 0,005 kg/m² Remmers ADD 250 (ca. 2,5 %)
Einheit: m2

**00001.0006 Epoxy BS 3000 AS mit ADD 250**
Versiegeln der vorbereiteten Flächen,
nach klebfreiem Erhärten der
vorangegangenen Schicht, mit
BS 3000 ableitfähig, einem
wasseremulgierbaren,
geruchsarmen, pigmentierten,
umweltgerechten, zweikomponentigen
Epoxydharz unter Zugabe von ca. 2,5 %
 ADD 250 Kunststoffgranulat.
Das Material wird in geeigneter Weise, z. B.
mit einem gezahnten Gummischieber oder
Farbroller auf der Fläche verteilt und
sofort im Anschluss mit einem trockenen
Farbroller nachgerollt. Zur Verbesserung
der Streichfähigkeit kann der
Versiegelung bis zu 5 % Wasser
zugegeben werden.

Hinweis:
Auf eine ausreichende Luftventilation
ist zu achten, um einen Abtransport der
Feuchtigkeit zu gewährleisten.

Verbrauch:
0,20 - 0,30 kg/m²  Epoxy BS 3000 AS
(Farbton nach Wahl bzw. Anfrage des AG)<6394>
anteiliger Vrebrauch:
max. 0,008 kg/m²  ADD 250 (ca. 2,5 %)
Einheit: m2
